# Richardstr. 108, 109, Berthelsdorfer Str. 14
Angebotsaufforderung (GAEB DA XML 3.2, DA83)
Projekt: 17363
Währung: EUR
Erstellt mit: GXML Toolbox V3.3 R20230829, iTWO_64 V24.0.454, 20.04.2026

## 342 Treppenhaussanierung
Datum: 20.04.2026

*Hinweis: BAUVORHABEN*
BAUVORHABEN: Richardstr. 108, 109/ Berthelsdorfer Str. 14, 12043 Berlin

GEWERKE:  Maler und Bodenbeläge (Treppenhaus)
Angaben zum Bauwerk
Mehrfamilienhaus, Baujahr 1900,
Richardstr. 108: 1x VH
Richardstr. 109: 1x VH und 1x Seitenflügel
Berthelsdorfer Str. 14: 1x VH

Weitere Gewerke, die bei der Gesamtmodernisierung tätig sind:
- WDVS (Fassade)
- Elektroinstallation (Elektrostrangsanierung)
- Fensterbau
- Dachbodendämmarbeiten
- Schlosserarbeiten
- Garten- und Landschaftsbauarbeiten
-
Vor Angebotsabgabe ist zwingend eine
Ortsbesichtigung durchzuführen.

Ausführungszeitraum:
15.06. - 04.09.2026
bzw. in Absprache mit der Bauleitung

Abdurahman Wanli
Tel: +49 30 221821 605
Mail: abdurahman.wanli@covivio.immo

*Hinweis: A) ALLGEMEINE VORBEMERKUNGEN FÜR*
A) ALLGEMEINE VORBEMERKUNGEN
=================================================================

A1) ALLGEMEINES

Dem Leistungsverzeichnis liegen die "Zusätzliche Vertragsbedingungen für die Ausführung von Bauleistungen (Z-VOB/B)" der Covivio Immobilien GmbH in der aktuellen Fassung zugrunde.

Für sich auf dieses Leistungsverzeichnis beziehende Beauftragungen gelten die Vertragsbedingungen in jedem Einzelfall als vereinbart. Sofern zukünftig als Ersatz für die aktuell gültigen Z-VOB/B mit dem Auftragnehmer (AN) neue Z-VOB/B vereinbart werden, gelten für nach Gültigkeitsbeginn die neuen Z-VOB/B beauftragte Leistungen ausschließlich die neuen Z-VOB/B.

Für nach diesem Einheitspreisabkommen ausgeführte Leistungen gelten, ergänzend zur den jeweiligen Leistungsbeschreibungen der einzelnen Positionen, bei evtl. Widersprüchen in nachfolgend genannter Reihenfolge, folgende Bedingungen:

1. diese ““Allgemeine Vorbemerkungen““ (A),
2. die sich anschließenden ““Allgemeine technische Vorbemerkungen““ (B),
3. die sich anschließenden ““Besondere technische Vorbemerkungen““ (für dieses Gewerk) (C),
4. die ““Zusätzliche Vertragsbedingungen für die Ausführung von Bauleistungen Z-VOB/B““,
5. Baustellenordnung der Covivio Immobilien GmbH in der jeweils gültigen Fassung.

Mit erhalt der Bestellung erklärt der Auftragnehmer, dass von ihm sämtliche gesetzlichen, behördlichen und berufgenossenschaftlichen Auflagen erfüllt werden, die zur Ausführung der Leistungen erforderlich sind.

Es dürfen nur solche Materialien verwendet werden, über die der Auftragnehmer das uneingeschränkte Eigentumsrecht besitzt und die vollkommen frei von Rechten Dritter sind.

Für die Ausführung der Arbeiten ist Fachpersonal in ausreichender Zahl einzusetzen.
Hierbei ist darauf zu achten, dass für die Ausführung sämtlicher Arbeiten unsere Baustellenordnung in der jeweils gültigen Fassung zu beachten ist, die dem ausführenden Fachpersonal in geeigneter Form zur Kenntnis zu geben ist.

Der Einsatz von Subunternehmern ist lediglich in schriftlicher Absprache mit dem Auftraggeber erlaubt.

A2) KUNDENDIENST

Die Arbeiten werden z. T. in bewohnten Häusern ausgeführt.

Der Auftraggeber (AG) erwartet vom AN tatkräftige Unterstützung bei den Bemühungen, berechtigten Mieterwünschen zu entsprechen. Dazu gehören insbesondere folgende Verpflichtungen:

1) Alle Handwerker/Mitarbeiter des AN haben die Verpflichtung, Kunden (Mietern) höflich und hilfsbereit zu begegnen. In Gesprächen mit den Mietern ist das Bemühen von Covivio Immobilien, um einen verbesserten Kundendienst herauszustellen.

2) Die Mieter sind rechtzeitig vor Durchführung der Reparaturarbeiten zu verständigen, ggf. durch Aushang im Treppenhaus oder auch individuelle Terminvereinbarung mit dem einzelnen Mieter.

3) Reparaturen sind sofort, spätestens innerhalb von 2 Arbeitstagen nach Beauftragung, durchzuführen. Sofern die Frist aus Gründen, die der AN nicht zu vertreten hat, nicht einzuhalten ist, ist der AG unverzüglich zu unterrichten.

4) Soweit persönliche Schutzausstattung (PSA) erforderlich ist, hierzu zählen auch Artikel zur Wahrung der Notwendigkeiten im Rahmen eines erhöhten Infektionsschutzes, sind diese entsprechend den gesetzlichen Anforderungen bzw. der situativen Notwendigkeit immer einzusetzen.

5) Möbel und sonstiges Mietereigentum, Bodenflächen und angrenzende Bauteile etc. im Bereich der auszuführenden Arbeiten sind durch Folie, evtl. Schaltafeln oder Ähnliches zu schützen.

A3) PREISE

Soweit und sobald Überschreitungen absehbar sind, ist hierüber der Abteilung Einkauf des AG ein schriftliches Angebot einzureichen und eine gesonderte Vereinbarung zu treffen.

In den Einheitspreisen sind sämtliche Kosten, wie Lohn-, Material- und Nebenkosten, hierzu gehören auch erforderliche Hygieneschutzartikel, enthalten, insbesondere auch:

1) Koordination / Terminabsprache(n) mit dem(den) Mieter(n) / Kundenbetreuer(n) / Bauleiter(n)

2) sämtliche Fahrt- und Transportkosten,

3) sämtliche tariflichen Zulagen wie z.B. Schmutz- und Staubzulagen, Zulagen für ekelerregende
Arbeiten etc.,

4) die Gestellung, Vorhaltung und spurlose Entfernung aller erforderlichen Gerüste und Absperrungen (ggf. auch Warnschilder) bis zu einer Höhe der Arbeitsbühne von 2 m; die Mitbenutzung der Gerüste ist allen mit Reparaturarbeiten beschäftigten Firmen kostenlos zu gestatten,

5) Befestigungsmittel aller Art; Hilfsstoffe wie Nägel, Bindedraht und Kleinmaterial sowie alle Baustoffe, die zur kompletten Erstellung der Leistung erforderlich sind,

6) die Abdeckung von Einrichtungsgegenständen zum Schutz vor Beschädigung und Verschmutzung

7) das, ggf. tägliche, Säubern der Arbeitsstelle; hierzu gehört auch die Beseitigung von Verunreinigungen des Treppenhauses und/oder der Hauszuwegungen,

8) der Ausbau und Abtransport sowie die ordnungsgemäße Entsorgung, einschließlich Kippgebühren, sämtlichen Bauschutts und aller alter, schadhafter Teile. Teile, für die sich der AG eine generelle oder einzelfallbezogene Prüfung vorbehalten hat, sind bis zu diesem Zeitpunkt, längstens jedoch für die Dauer von 10 Wochen, vom AN vorzuhalten und dürfen erst danach entsorgt werden.

9) Alle weiteren Nebenleistungen, die zur Erfüllung der in den Leistungspositionen beschriebenen Hauptleistungen, unter Beachtung aller einschlägigen Vorschriften, erforderlich sind, im EPA aber nicht gesondert aufgeführt sind.

Erforderliche Zusatzleistungen, die in den nachfolgenden Leistungspositionen nicht enthalten sind, sind als Nachtrag dem zuständigen Bauleiter vor Ausführung zur Genehmigung aufzugeben. Die Preise für derartige Zusatzleistungen sind auf der Kalkulationsbasis des Leistungsverzeichnisses zu kalkulieren. Diese Positionen sind so ausreichend und umfassend zu beschreiben, dass sowohl eine sachlich-fachliche als auch eine kalkulatorische Nachprüfung durch den Auftraggeber gewährleistet ist, hierzu gehört insbesondere die Angabe der verfahrenen Stunden.

Die Einheitspreise sind Nettopreise. Sie gelten zuzüglich der zum jeweiligen Leistungserbringungszeitpunkt gültigen Mehrwertsteuer.

A4) ABRECHNUNG

Maßgebend für die Abrechnung ist das nach Fertigstellung der Arbeiten durch den Auftragnehmer zu nehmende Aufmaß, sowie die Bestätigung des zuständigen Bauleiters, dass die Leistungen durchgeführt wurden.

Das testierte Aufmaß bzw. die Bestätigung ist vom Auftragnehmer mit der Schlussrechnung einzureichen.

Der Auftraggeber ist berechtigt, jederzeit ein gemeinsames Aufmaß zu verlangen.

A5) Nachhaltigkeit

Als eines der führenden Wohnungsunternehmen sehen wir uns mit unseren Partnern in der Verantwortung im Thema Nachhaltigkeit: Es ist unsere Pflicht, Wirtschaftlichkeit, Umweltverträglichkeit und Lebensqualität miteinander in Einklang zu bringen. Dazu gehört selbstverständlich auch, das Klima zu schützen, Ressourcen effizient zu nutzen und den Menschen ein angenehmes Lebensumfeld zu gestalten. Dazu möchten wir beitragen mit unserem Denken und Handeln, mit den verwendeten Produkten und Lösungen.
Dabei geben wir innerhalb unseres Leistungsverzeichnisses dementsprechend umweltverträgliche Produkte als Standard vor und verweisen auf die sachgemäße Handhabung und Entsorgung im Rahmen der von uns beauftragten Arbeiten.

A6) SONSTIGES

Die in diesen Bedingungen festgelegten Pflichten hat der AN jedem Dritten aufzuerlegen, dessen er sich zur Erfüllung dieser Pflichten bedient.

Das Leistungsverzeichnis darf weder ganz noch teilweise in irgendeiner Form Dritten entgeltlich oder unentgeltlich zugänglich gemacht werden.

*Hinweis: B) ALLGEMEINE TECHNISCHE VORBEMERKUNGEN*
B)  ALLGEMEINE TECHNISCHE VORBEMERKUNGEN
=======================================================

B1) ALLGEMEINES

Für Lieferung und Ausführung gelten neben dem Leistungsverzeichnis:

1. die neuesten DIN-Vorschriften, VDE- und VDI-Richtlinien

2. die Vorschriften der zuständigen Behörden (z.B. Bauaufsicht, Gewerbeaufsicht, Brandverhütung, TÜV, Berufsgenossenschaften und Versorgungsbetriebe,

3. die Bestimmungen der Gerüstbauordnung

4. Die Festlegungen des jeweiligen Werkstoffherstellers. Die Werkstoffe müssen den geforderten Bedingungen der Leistungsbeschreibung entsprechen.

B2) FACHSPEZIFISCHE NACHWEISE

Fachspezifische Nachweise, z. B. für den Umgang mit Asbest, PAK, und dergleichen, sind auf Anforderung des (AG) jederzeit und umgehend zu erbringen.

Bei wesentlichen Änderungen z. B. Ausscheiden eines befähigten Mitarbeiters oder Auslaufen eines befristeten Nachweises (z. B. Schweißnachweis) ist der AN verpflichtet, dies unverzüglich beim (AG) schriftlich anzuzeigen und ggf. angebotene Aufträge abzulehnen. Ebenso sind die jeweils gültigen Unfallverhütungsvorschriften zu beachten und unbedingt einzuhalten.

B3) GEBÄUDESCHÄDEN

Falls dem Auftragnehmer bei der Durchführung der Arbeiten weitere Gebäudeschäden bekannt werden (auch an anderen Gewerken), so hat er den zuständigen Bauleiter des Auftraggebers hierüber umgehend zu unterrichten.

B4) LAGER- UND ABSTELLFLÄCHEN

Die Errichtung von Lager- und Arbeitsplätzen ist mit der jeweiligen Bauleitung vorher abzustimmen.

Baustoffe und Bauteile dürfen nicht in den Treppenhäusern und/oder auf anderen Verkehrsflächen gelagert werden.

Bauschutt darf grundsätzlich nicht im Gebäude gelagert werden.

B5) BEDINGUNGEN FÜR DIE ENTSORGUNG VON ABFÄLLEN

Der Auftragnehmer ist verpflichtet, die beim Auftraggeber anfallenden Abfälle ordnungsgemäß und sofort zu entsorgen. Zu diesem Zweck hat er die einschlägigen Gesetze, Verordnungen und sonstigen öffentlich-rechtlichen Vorschriften z. B. das Kreislaufwirtschafts- und Abfallgesetz - einzuhalten. Eine Zwischenlagerung von Abfällen ist nicht gestattet.

Sollten die für den Transport und die Entsorgung erforderlichen Genehmigungen erlöschen, ist dies dem Auftraggeber unverzüglich schriftlich mitzuteilen. Mit Übernahme der Abfälle durch den Auftragnehmer gehen Eigentum, Gefahr, Verkehrssicherungspflicht und öffentlich-rechtliche Verantwortung auf diesen über.

Der Auftraggeber behält sich vor, zu prüfen, ob der Auftragnehmer seinen Pflichten nachgekommen ist. Hierzu kann der Auftraggeber Einsicht nehmen in die vom Auftragnehmer nach öffentlich-rechtlichen Vorschriften zu führenden Nachweisbücher und in den Genehmigungsbescheid der angefahrenen Abfallentsorgungsanlage, dessen Vorlage der Auftragnehmer zu bewirken hat.

Der Auftragnehmer hat zur Abdeckung aller - sowohl seiner als auch die des Auftraggebers sich aus der Abfallbeseitigung ergebenden Haftungsrisiken unter Einschluss des Gewässerschäden-Haftungsrisikos - auf seine Kosten eine Haftpflichtversicherung in ausreichender Höhe für Personen-, Sach- und Vermögensschäden abzuschließen und dem Auftraggeber den Abschluss auf Verlangen nachzuweisen. Diese Regelung lässt die Haftung des Auftragnehmers unberührt.

B6) BAUSTOFFE UND EINBAUTEILE

Sämtliche Baustoffe und Einbauteile müssen hinsichtlich ihrer Art und ihrer Verarbeitung den bei Ausführung aktuellen DIN-Vorschriften und sonstigen anerkannten bautechnischen Richtlinien entsprechen. In der Regel sind gütegeschützte Baustoffe und Einbauteile zu verwenden. Der Auftraggeber kann einen Gütenachweis für diese Materialien verlangen. Wenn nicht gütegeschützte Baustoffe oder Einbauteile angeboten oder eingebaut werden, hat der Auftragnehmer auf seine Kosten den Gütenachweis zu erbringen. Der Auftraggeber ist berechtigt, die Verwendung nicht normengerechter oder ungeeignet erscheinender Materialien abzulehnen. Der Auftraggeber ist in begründeten Fällen berechtigt, Materialproben zu entnehmen und prüfen zu lassen.

B7) SCHADSTOFFE. INSBESONDERE ASBEST

Bekanntlich wurde bis in die 1990er Jahre hinein Asbest als bevorzugter Baustoff bei Errichtung von Gebäuden verwendet. Asbest war nicht nur als Baustoff in Beton eingebunden. Er fand auch Verwendung
z. B. in speziellen Klebern für Fliesen oder anderen Bodenbelägen oder in den zu verwendeten Bauteilen selbst.

Wir gehen davon aus, dass Ihnen als Handwerksfirma zwar grundsätzlich die abstrakte Gefahr einer Asbestkontamination bewusst ist, möchten Sie jedoch nochmals in Bezug auf den Umgang mit Asbest sensibilisieren.

Bei sämtlichen Arbeiten an Asbestprodukten, wie z. B. bohren, sägen, schneiden oder herausreißen, können Asbestfasern freigesetzt werden, die, bei ungesichertem Umgang, im schlimmsten Falle zu einer schweren Lungenerkrankung der tätigen Personen, also auch Ihren Mitarbeitern, führen können.

Aus diesem Grunde hat der Gesetzgeber auch gemäß TRGS 519 (Technische Regeln für Gefahrstoffe) verfügt, dass nur zugelassene Fachbetriebe, die über die entsprechende Sachkunde verfügen, asbesthaltige Materialien entfernen und entsorgen dürfen.

Bei sämtlichen Arbeiten ist daher immer kritisch zu prüfen, ob Bauteile Asbest enthalten könnten und im Verdachtsfall, vor Ausführung von Arbeiten, unsere Bauleitung zu Rate zu ziehen, um mögliche Gesundheitsgefährdungen Ihrer Mitarbeiter und unserer Mieter zu verhindern.

*Hinweis: C) TECHNISCHE VORBEMERKUNGEN*
C) TECHNISCHE VORBEMERKUNGEN
===============================

Für Angebot und Ausführung sind besonders zu beachten:

DIN 18299  Allgemeine Regelungen für Bauarbeiten jeder Art

DIN  4420  Arbeits- und Schutzgerüste

DIN 18350  Putz- und Stuckarbeiten

DIN 18363  Maler- und Lackierarbeiten

DIN 18451  Gerüstarbeiten

DIN 18540  Abdichten von Außenwandfugen im Hochbau mit
Fugendichtstoffen

DIN 18545-2  Abdichten von Verglasungen mit Dichtstoffen

DIN 18550  Putz, Baustoffe und Ausführung, Erläuterungen

DIN 55928  Korrosionsschutz von Stahlbauten durch Beschichtung und
  Überzüge

DIN 55945  Lacke und Anstrichstoffe

DIN 50961  Zinküberzüge auf Eisenwerkstoffe

DIN 68800-3  Holzschutz - Vorbeugender chemischer Holzschutz

in der jeweils aktuellen Fassung sowie

a) die Verarbeitungsvorschriften der Systemhersteller

b) die technischen Merkblätter des Bundesausschusses Farbe und
Sachwertschutz

c) die aktuellen VDE- und VDI  Richtlinien, die Vorschriften der
zuständigen Behörden (z. B. Bauaufsicht, Gewerbeaufsicht, TÜV),
Berufsgenossenschaften und der Versorgungsbetriebe

d) Verordnung über Sicherheit und Gesundheitsschutz auf Baustellen

-Der AN (Auftragnehmer) hat sämtliche Regelwerke aus dem Bereich Arbeits-, Gesundheits- und Umweltschutz zu beachten. Dies gilt insbesondere für die geltenden Unfall-Verhütungsvorschriften (UVV), Arbeitsstätten-Verordnung (ArbStättV) und das Abfall- und Kreislaufwirtschaftsgesetz (AbfG/KrWG).

-Der AN hat den Nachweis auf Verlangen zu erbringen, dass er für die bei der Baumassnahme beteiligten Mitarbeiter das Arbeitsschutzgesetz (ArbSchG) umgesetzt hat.

-Der AN hat den Nachweis auf Verlangen zu erbringen, dass er die bei der Baumassnahme beteiligten Mitarbeiter gemäss §7 der BGV A1 UVV "Allgemeine Vorschriften" unterwiesen hat.

-Der AN hat den Nachweis auf Verlangen zu erbringen, dass er nur zugelassene und geprüfte Maschinen und Einrichtungen während der Baumassnahme einsetzt.

-Bei Notwendigkeit eines vom Sicherheits- und Gesundheitsschutzkoordinator (SiGeKo) zu erstellenden Sicherheits- und Gesundheitsschutzplans (SiGePlan) hat der AN diesen unbedingt  zu berücksichtigen. Notwendige Änderungen des SiGePlans sind mit dem SiGeKo abzustimmen.

-Die Aufnahme der Tätigkeit ist dem SiGeKo mindestens eine Woche vor Tätigkeitsaufnahme schriftlich anzuzeigen.

Nebenleistungen und Vereinbarungen bei Putz-, Maler- und Lackierarbeiten

Folgende Leistungen sind neben den Nebenleistungen in die Einheitspreise einzukalkulieren, wenn in der Leistungsbeschreibung keine eigene Position dafür vorgesehen ist:

a) Augenscheinliche Überprüfung aller im Untergrund eingesetzten Geländer-, Gitterstützen und sonstige Verankerungen auf fachgerechte Überarbeitbarkeit.

b) Erschwernisse durch Vorhandensein von Regenfallrohren oder sonstigen Leitungen werden nicht vergütet.

c) Säuberung des Untergrundes von Staub und Verschmutzung sowie von lose sitzenden Putz- und Betonteilen durch Trocken - Reinigung.

d) Das Ausbilden, Aufstellen und wieder entfernen eines geeigneten Auffangsystems zum Auffangen des anfallenden Schmutzwassers bzw. der gesamten belasteten Flüssigkeiten, z. B. Rinnensystem aus chemisch resistentem Kunststoff oder Folienwannen mit flüssigkeitsdichtem Anschluss zur Fassadenfläche bei Nass  Reinigung. Schmutzwasseranlage für o. a. Reinigungsarbeiten, mit Zusatzmittel / ohne Zusatzmittel aufstellen und vorhalten zur Vorklärung des anfallenden Schmutzwassers sowie der belasteten Flüssigkeiten sowie die bei belasteten Flüssigkeiten benötigten mobilen Abwasseranlagen, inkl. aller durch den Betreiber der mobilen Abwasseranlage zu erbringenden regelmässigen Prüf- und Probeentnahmekosten, Bedienung der Anlage sowie Einleitung des vorgeklärten Reinigungswassers in die Kanalisation entsprechend den jeweils gültigen Vorschriften. Die Anlage ist nach den jeweils gültigen Ortsgesetzen bzw. örtlichen Richtlinien abgenommen und wird entsprechend der Richtlinien `Fassadenreinigung` durch geeignetes Fachpersonal bedient. Auffangen und Lagern des Schmutzwassers sowie der gesamten belüfteten Flüssigkeit in bruchfesten, fest verschliessbaren und vor Missbrauch gesicherten Behältern bis zur Filterung, Einleitung und Entsorgung.

e) Das farbige Absetzen eines Bauteils sowie das Absetzen und Beschneiden von Fenster- und Türfaschen, Bändern, Gesimsen, Nuten und Sockelflächen.

f) Das Einholen der Genehmigungen für Strassen- und Bürgersteigabsperrungen, bzw. für die Nutzung von Nachbargrundstücken.

g) Schutz der in Benutzung genommenen öffentlichen Verkehrsflächen oder anderer Einrichtungen und Vorleistungen anderer Unternehmer vor Beschädigung sowie Beseitigung der Schäden oder Übernahme der Kosten hierfür.

h) Übernahme der Gebühren für die Benutzung von öffentlichen Verkehrsflächen oder  Nachbargrundstücken.

i) Notwendige Maßnahmen zum Schutz von Dächern, Rinnen, Fallrohren, Blechen, Fugenbändern, Fußböden, Geländern, Stahlzargen, Fenstern, Türen, Beschlägen und sonstigen Bauteilen vor Verunreinigungen und Beschädigungen durch die Putzarbeiten, einschl. der erforderlichen Stoffe oder Schutzanstriche für Verblendungen, Gesimse, Sohlbänke, eloxierte Teile u.ä. sowie die spätere Beseitigung.

j) Die Kosten für Aufenthalts- und Lagerräume.

k) Das Wiederherstellen der durch die eigenen Arbeiten beschädigten Grünanlagen (durch Anlieferungen, Lagerflächen etc.)

l) Das Herstellen von bis zu 0,50 m² grossen mobilen Musterflächen nach Vorauswahl vorliegender Farbvorschläge.

Besondere Hinweise

Bei dieser Ausschreibung wird zur Bedingung gemacht, dass keine Baustoffe verwendet werden, die

a) voll- oder teilhalogenierte Fluorchlorkohlenwasserstoffe (FCKW, HFCKW) enthalten oder unter Verwendung dieser Stoffe hergestellt wurden

b) UF  Montageschäume (Harnstoff-Formaldehyd-Schaumkunststoff) und Baustoffe deren  Ausgleichskonzentration für Formaldehyd 0,05 ppm (parts per million; 1,0 mg/kg) im  Prüfraum überschreitet. (Das Prüfverfahren richtet sich nach der Richtlinie des Ausschusses für Einheitliche Technische Baubestimmungen (ETB) zur Begrenzung der Formaldehydemission in die Raumluft bei Verwendung von Harnstoff-Formaldehydharz Ortschaum)

c) Lösemittelhaltige Farben und Lacke sind zu vermeiden. Für eine Verwendung im Einzelfall ist die Zustimmung vom Auftraggeber einzuholen.

Produkt- und Systemvorgaben

Vor Angebotsabgabe sind die Oberflächen der Fassadenflächen auf die ausgeschriebene Ausführungsart des Anstrichsystems hin zu prüfen.

Folgende Fabrikate können verwendet werden:
Brillux
Caparaol
Herbol
Sto
oder gleichwertig

Das angebotene Fabrikat ist vor Angebotsabgabe zu benennen.

Die Farbtöne sind in Absprache mit der Bauleitung festzulegen. Für farbige Anstrichsysteme, einschl. deren Putze gelten folgende Farbtonstufen:

hell getönt  entspricht Hellbezugswerten  51 -100

mittel getönt  entspricht Hellbezugswerten  26 - 50

satt getönt  entspricht Hellbezugswerten  25 - 11

Voll- oder  entspricht Hellbezugswerten  0 - 10
Sonderton

Hellgetönte Beschichtungen werden nicht gesondert vergütet und sind in den Einheitspreis für weisse Anstriche einzukalkulieren. Die weiteren Abstufungen werden gesondert vergütet und sind bei Bedarf gesondert im LV aufgeführt.

Die o. a. Abstufung gilt nicht für Lacke und Lasuren. Sind Lack- und Lasurarbeiten von Holz- und Stahlbauteilen im LV enthalten, sind sämtliche Farbtonstufen in den Einheitspreis einzukalkulieren. Sie werden nicht gesondert vergütet.

Untergrundprüfung

Die Überprüfung des vorhandenen Untergrundes auf Mängel oder nicht ausreichenden Vorleistungen hat der AN unbedingt durchzuführen. Gemäss VOB Teil B, DIN 1961 § 4 Nr. 3 sowie VOB Teil C ist der AN verpflichtet vor Beginn der Arbeiten die örtl. Bauleitung schriftlich auf Mängel hinzuweisen. Der AN haftet für alle später auftretenden Schäden in vollem Umfang, wenn die Mängelmeldung nicht rechtzeitig schriftlich erfolgt ist.

Artenschutz an Gebäuden

Vor und während der Durchführung von Gerüst-, Fassaden- oder Dacharbeiten ist durch den AN zu überprüfen, ob durch die beabsichtigten und beauftragten Maßnahmen evtl. gebäudebewohnende Tierarten wie z.B. Mauersegler, Fledermäuse, Schwalben u.A. gestört oder vertrieben werden. Die Vorschrift des § 44 Bundesnaturschutzgesetz ist zu beachten. Bei drohenden Verstößen gegen diese Vorschrift ist zwingend die weitere Vorgehensweise mit der Bauleitung des AG bzw. gemeinsam mit dem Amt für Umwelt und Grün abzustimmen. Soweit die Umsetzung der Maßnahmen bereits begonnen hat und die drohende Beeinträchtigung nicht vor Beginn der Maßnahmen erkennbar war, sind die Arbeiten umgehend bei Erkennen eines drohenden Verstoßes gegen § 44 BNatSG in dem entsprechenden Bereich vorübergehend bis zur abschließenden Klärung der weiteren Vorgehensweise auszusetzen.

.

### Bereich 01 Baustelleneinrichtung

#### Abschnitt 01.01 Baustelleneinrichtung

**01.01.0010 Baustelleneinrichtung**
*** Pauschalposition
Baustelleneinrichtung Liefern und Vorhalten aller zur
Ausführung der Arbeiten benötigten Geräte und
Werkzeuge.
Menge: 1,000 psch

**01.01.0020 Baustellen WC**
Lieferung und Vorhalten eines Baustellen WCs über
die gesamte Bauzeit (3 Treppenhäuser)
Die Nutzung durch andere Gewerke wird gestattet
Menge: 1,000 St

**01.01.0030 Musterflächen**
*** Pauschalposition
Anfertigen von 3 Musterflächen in Abstimmung mit
der Bauleitung.
Menge: 1,000 psch

### Bereich 02 Treppenhaus Richardstr. 108 VH

#### Abschnitt 02.01 Malerarbeiten

**02.01.0010 Abdeckarbeiten**
*** Pauschalposition
Filzpappe oder Abdeckvlies liefern und Bodenflächen
abdecken und vor Verschmutzung schützen.
Eventuelle
Abklebearbeiten sind in den Preis einzukalkulieren.
Nach Abschluss der Arbeiten das Abdeckmaterial
aufnehmen und entsorgen.
Menge: 1,000 psch

**02.01.0020 Untergrundvorbereitung**
Decke u. Wand
Verunreinigungen, Nikotin-, Ruß-, Fettflecken,
Graffitti, abwaschen, Verunreinigungen wie
Nikotinvrschmutzungen, Ruß-, Fettflecken vollflächig
durch geeignete Maßnahmen, fachgerecht
abwaschen, einschl. aller erf. Nebenarbeiten und
Schutzmaßnahmen.
Menge: 425,000 m²

**02.01.0030 Grundierung der Decke und Wände**
Wand- und Deckenflächen mit einer für den
Untergrund geeigneten und dem weiteren Aufbau
erforderlichen Grundierung nach Herstellervorschrift
grundieren.
Menge: 425,000 m²

**02.01.0040 Gerüst Treppenkopf**
*** Pauschalposition
Stck. Gerüst Treppenkopf nach Vorschrift
BBG aufbauen, während der Bauzeit vorhalten und
abfahren.
Menge: 1,000 psch

**02.01.0050 Treviragewebe an Decken-, und Wandflächen**
Wandflächen
Treviragewebe an Decken-, und Wandflächen
(Treppenkopf vollflächig)
Treviragewebe in Kleber eingebettet
an Decken-, und Wandflächen kleben.
Menge: 50,000 m²

**02.01.0060 Putzschäden ausbessern**
Nicht tragfähigen Putz abschlagen und entsorgen
Putzgrund säubern, vornässen und soweit
erforderlich mit Sprizbewurf versehen.
Fehlstellen fachgerecht mit einem in der Festigkeit
und
und Struktur dem vorhandenen Putz entsprechenden
Putzmörtel beiarbeiten inkl. Panzergewebe (4x4 bzw.
6x6).
Putzdicke im Mittel: ca. 20 mm
Menge: 75,000 m²

**02.01.0070 Decken-, und Wandflächen**
Decken-, und Wandflächen
Alte beschädigte Anstriche durch
abbeizen entfernen.Untergrund nachwaschen
und grundieren.
Menge: 425,000 m²

**02.01.0080 Teilspachtelung der Decken bis 30%**
Decken,- und Wandflächen: Unebenheiten bis 30%
beispachteln. Beispachteln von Unebenheiten,
bereits verschlossene Elektroschlitzen,
Ausbruchstellen, Lunkern und Rissen mit
verarbeitungsfertiger, gut füllender
Leichtspachtelmasse, emissions- und lösemittelfrei.
Menge: 95,000 m²

**02.01.0090 Zulage vollflächige Spachtelung**
Wandflächen Q3
Zulage vollflächige Spachtelung Wandflächen Q3
Menge: 330,000 m²

**02.01.0100 Acryl ziehen**
ggf. Anschlüsse an Türen, Fenster, Sockelleisten
herstellen
Menge: 600,000 m

**02.01.0110 Anstrich Decke u. Wand**
Decken- und Wandflächen Zwischenbeschichtung
und Schlußbeschichtung, Zwischenbeschichtung und
Schlußbeschichtung mit Dispersionsfarbe bis
Preisgruppe 2, wasserverdünnbar, lösemittelfrei,
diffusionsfähig, Naßabrieb-Klasse 3,
(waschbeständig nach DIN 53778)
Menge: 425,000 m²

**02.01.0120 Zulage Vor. Pos. Anstrich Paneel**
Wandflächen (Paneel), mit Dispersionsfarbe NAK 1
bis Preisgruppe 2 glanzgrad nach Abstimmung und
Bemusterung BL
Höhe ca. 1,30 m (über Klingeltaster)
Menge: 90,000 m

**02.01.0130 Zulage: scharfkantiges Abkleben**
nur auf Anweisung der Bauleitung: Zulage Für scharfkantiges Abkleben für 2-farbige
Anstricharbeiten um einen sauberen, geraden
Übergang von einem Farbton zum anderen zu
gewährleisten
Menge: 300,000 lfm

**02.01.0140 Isolierfarbe**
Graffiti- Edding- Spray und sonstige durch Vandalismus
entstandenen Wandverschmutzungen mit einer
lösemittelhaltigen Isolierfarbe vorbehandeln und vor dem
weiteren Beschichtungsaufbau absperren.
Flächenansatz ca. 20 % der Wandflächen in div.
Einzelflächen.
Menge: 25,000 m²

**02.01.0150 Zulage Stuck im EG auswaschen**
*** Pauschalposition
farblich absetzen
Zulage Stuck im EG auswaschen und farblich
absetzen.
Farbliche Gestaltung nach Bemusterung.
Menge: 1,000 psch

**02.01.0160 Anstrich WE Türen**
(einseitig)vorhandene Altanstriche reinigen, lose
Anstrichsteile entfernen, gründlich schleifen, rohe
Holzteile imrägnieren, kleine Löcher und Fehlstellen
mit Lackspachtel ausspachteln und mit
wasserbassierten PU-Seidelglanzlack, Farbtöne nach
Vorgaben des AG bis Preisgruppe 2, vorstreichen
und deckend lackieren
Menge: 75,000 m²

**02.01.0170 Zulage Vor. Pos. Preisgruppe 3**
Menge: 75,000 m²

**02.01.0180 Zulage Anstrich WE Türrahmen**
Türrahmen inkl. Zierhaube: vorhandene Altanstriche
reinigen, lose Anstrichsteile entfernen, gründlich
schleifen, rohe Holzteile imrägnieren, kleine Löcher
und Fehlstellen mit Lackspachtel ausspachteln und
mit wasserbassierten PU-Seidelglanzlack, Farbtöne
nach Vorgaben des AG bis Preisgruppe 2,
vorstreichen und deckend lackieren
Menge: 90,000 m

**02.01.0190 Zulage Vor. Pos. Preisgruppe 3**
Menge: 90,000 m

**02.01.0200 Anstrich WE Türschwelle**
vorhandene Altanstriche reinigen, lose Anstrichsteile
entfernen, gründlich schleifen, rohe Holzteile
imrägnieren, kleine Löcher und Fehlstellen mit
Lackspachtel ausspachteln und mit wasserbassierten
PU-Seidelglanzlack, Farbtöne nach Vorgaben des
AG bis Preisgruppe 2, vorstreichen und deckend
lackieren
Menge: 16,000 m

**02.01.0210 Zulage Vor. Pos. Preisgruppe 3**
Menge: 16,000 m

**02.01.0220 Anstrich Sockelleisten**
vorhandenen Altanstrich reinigen, lose Anstrichsteile
entfernen, gründlich schleifen, rohe Holzteile
imrägnieren, kleine Löcher und Fehlstellen mit
Lackspachtel ausspachteln und mit wasserbassierten
PU-Seidelglanzlack, Farbtöne nach Vorgaben des
AG bis Preisgruppe 2, vorstreichen und deckend
lackieren
Menge: 85,000 m

**02.01.0230 Zulage Vor. Pos. Preisgruppe 3**
Menge: 85,000 m

**02.01.0240 Anstrich Viertelstäbe**
vorhandenen Altanstrich reinigen, lose Anstrichsteile
entfernen, gründlich schleifen, rohe Holzteile
imrägnieren, kleine Löcher und Fehlstellen mit
Lackspachtel ausspachteln und mit wasserbassierten
PU-Seidelglanzlack, Farbtöne nach Vorgaben des
AG bis Preisgruppe 2, vorstreichen und deckend
lackieren
Menge: 85,000 m

**02.01.0250 Zulage Vor. Pos. Preisgruppe 3**
Menge: 85,000 m

**02.01.0260 Anstrich Geländer**
Holztreppengeländer inkl. Bischofsmützen:
vorhandene Altanstriche reinigen, lose Anstrichsteile
entfernen, gründlich schleifen, rohe Holzteile
imrägnieren, kleine Löcher und Fehlstellen mit
Lackspachtel ausspachteln und mit wasserbassierten PU-Seidelglanzlack, Farbtöne nach Vorgaben des
AG bis Preisgruppe 2, vorstreichen und deckend
lackieren
Menge: 35,000 m

**02.01.0270 Zulage Vor. Pos. Preisgruppe 3**
Menge: 35,000 m²

**02.01.0280 Anstrich Handlauf**
Holzhandlauf: vorhandene Altanstriche reinigen, lose
Anstrichsteile entfernen, gründlich schleifen, rohe
Holzteile imrägnieren, kleine Löcher und Fehlstellen
mit Lackspachtel ausspachteln und mit
wasserbassierten PU-Hochglanzlack, Farbtöne nach
Vorgaben des AG bis Preisgruppe 2, vorstreichen
und deckend lackieren
Menge: 35,000 m

**02.01.0290 Zulage Vor. Pos. Preisgruppe 3**
Menge: 35,000 m

**02.01.0300 Anstrich Trittstufen**
Trittstufen: vorhandene Altanstriche reinigen, lose
Anstrichsteile entfernen, gründlich schleifen, rohe
Holzteile imrägnieren, kleine Löcher und Fehlstellen
mit Lackspachtel ausspachteln und mit
wasserbasierten PU-Seidenglanzlack, Farbtöne nach
Vorgaben des AG
bis Preisgruppe 2, vorstreichen und deckend
lackieren
Menge: 95,000 Stk

**02.01.0310 Zulage Vor. Pos. Preisgruppe 3**
Menge: 95,000 Stk

**02.01.0320 Anstrich Setzstufen**
Anstrichsteile entfernen, gründlich schleifen, rohe
Holzteile imrägnieren, kleine Löcher und Fehlstellen
mit Lackspachtel ausspachteln und mit
wasserbasierten PU-Seidelglanzlack, Farbtöne nach
Vorgaben des AG bis Preisgruppe 2, vorstreichen
und deckend lackieren
Menge: 95,000 Stk

**02.01.0330 Zulage Vor. Pos. Preisgruppe 3**
Menge: 95,000 Stk

**02.01.0340 Anstrich Podeste**
Podeste bestehehend aus Haupt- und
Zwischenpodest: vorhandene Altanstriche reinigen,
lose Anstrichsteile entfernen, gründlich schleifen,
rohe Holzteile imrägnieren, kleine Löcher und
Fehlstellen mit Lackspachtel ausspachteln und mit
wasserbasierten PU-Seidelglanzlack, Farbtöne nach
Vorgaben des AG
bis Preisgruppe 2, vorstreichen und deckend
lackieren
Je Stk. Podest ca. 5 m Länge x 0,20 m Breite
Menge: 35,000 m²

**02.01.0350 Zulage Vor. Pos. Preisgruppe 3**
Menge: 35,000 m²

**02.01.0360 Treppenwangen**
Treppenwangen, mit wasserbassierten
PU-Seidelglanzlack streichen.
Menge: 35,000 m

**02.01.0370 Stundenlohn Maler**
Menge: 5,000 Std

**02.01.0380 Reinigung TRH**
*** Pauschalposition
Reinigung desTreppenhauses wärhend der
Bauphase inkl. täglichen Abfegen von Geländer und
Boden- Stufenflächen. zum Wochenende je
zusätzliches absaugen. Nach Fertigstellung aller
Arbeiten im Treppenhaus
erfolgt eine Endreinigung.
Menge: 1,000 psch

#### Abschnitt 02.02 Bodenbelag

**02.02.0010 Alte Bodenbeläge entfernen**
Lose verlegte oder fest verklebte Bodenbeläge,
Bahnenware oder Platten jeglicher Art, mit und ohne
Schaumstoffrücken, von Auftrittsflächen der
Holztreppenstufen, auch gewendelt und Podesten
aufnehmen und entsorgen. Verschmutzungen sowie
Klebereste sind vom Unterboden restlos bis zur
tragfähigen Schicht zu entfernen. Die Entsorgung
nach Abschluss der Arbeiten sind in den Preis
einzukalkulieren.
Menge: 80,000 m²

**02.02.0020 Holztreppenstufen vorbereiten**
Holztreppenstufen verlegefertig vorbereiten,
Untergrund von Holztreppenstufen auf Verlegereife
prüfen, Alten PVC inkl. Trittkante bzw. Anstrich,
Anstrichreste und Pflegeschichten abschleifen oder
schadhaften Belag jeglicher Art aufnehmen, gründlich
absaugen und reinigen, Knarrende Dielen der
Holzfußbodenflächen zusätzlich verschrauben und 1
mal maschinell abschleifen.
Menge: 95,000 Stk

**02.02.0030 Dispersionsgrundierung**
Dispersionsgrundierung Podeste und Stufen,
Verlegereifen Untergrund nach DIN 18365 mit
Dispersionsgrundierung streichen.
Menge: 65,000 m²

**02.02.0040 Faserverstärkte Spachtelung**
Faserverstärkte Spachtelung,
zum Ausgleichen, Spachteln und Nivellieren von
Holzdielenböden, Holzpreßspanplatten (V100) und Trockenausbauelementen: Spachtelung mit
zementärer Holzbodenausgleichmasse, elastisch und
faserverstärkt.
Menge: 65,000 m²

**02.02.0050 Faserverstärkte Spachtelung Stufen**
Faserverstärkte Spachtelung Stufen (ca. 1,00m
Breit),
zum Ausgleichen, Spachteln und Nivellieren von
Holzdielenböden, Holzpreßspanplatten (V100) und
Trockenausbauelementen: Spachtelung mit
zementärer Holzbodenausgleichsmasse, elastisch
und faserverstärkt.
Menge: 95,000 Stk

**02.02.0060 Treppenkantenprofil Aluminium erneuern**
Altes Treppenkantenprofil entfernen und neues
Treppenkantenprofil 30 x 30 mm liefern und
montieren. Einschl. der erforderlichen Vor- und
Nebenleistungen. Die Stufenkante ist ggf. vorher mit
einem Reparaturwinkel zu begradigen.
Farbton: nach Vorgabe der Bauleitung
Menge: 95,000 Stk

**02.02.0070 Linoleum-Belag auf Holztreppenstufen**
Linoleum-Bodenbelag als Bahnenware auf
Holztreppenstufen und Podesten verlegen.
Geamtdicke 2,50 mm liefern und fachgerecht auf
nach DIN 18365 vorbereitetem Untergrund und nach
Herstellervorgabe im Klebeverfahren verlegen. Inkl.
dauerelastischer Fugen als Randanschluss oder als
Dehnungsfuge herstellen.
Joka Jokalino
Linoleum Belag nach Wahl des Bieters
Farbton: nach Farbkonzept oder nach Vorgabe der
Bauleitung
Menge: 95,000 Stk

**02.02.0080 Linoleum-Belag auf Holzpodesten**
Geamtdicke 2,50 mm liefern und fachgerecht auf
nach DIN 18365 vorbereitetem Untergrund und nach
Herstellervorgabe im Klebeverfahren verlegen. Inkl.
dauerelastischer Fugen als Randanschluss oder als
Dehnungsfuge herstellen.
Joka Jokalino
Linoleum Belag nach Wahl des Bieters
Farbton: nach Farbkonzept oder nach Vorgabe der
Bauleitung
Menge: 65,000 m²

**02.02.0090 Fugen fräsen und verschweißen**
Fugen fräsen und verschweißen,
Verschweißen und Fräsen der Fugen von PVCPlatten
oder -Bahnen, ohne Träger, mit belagkonformer
Schweißschnur, Durchmesser: 4 mm, Farbton nach
Wahl des AG, dem Bodenbelag angepasst.
Menge: 65,000 m²

**02.02.0100 Holzviertelstäbe 14x14 mm stark**
Holzviertelstäbe 14x14 mm stark, lackiert,
liefern und mit Gehrung schneiden und anbringen,
Farbe nach Wahl des AG.
Menge: 95,000 m²

**02.02.0110 Dauerelastische Fugen herstellen**
Dauerelastische Fugen herstellen,
als Anschluss an Beläge aus Stein, Türen u. a.
herstellen.
Menge: 200,000 m²

#### Abschnitt 02.03 Trockenbauarbeiten

**02.03.0010 Hauseingangstüren**
*** Pauschalposition
Hauseingangstüren, neu, innen, an Bestandsputz
anarbeiten.

Einsetzen einer Putzleiste mit Gewebe, entkoppelt
vom Türrahmen, Feinspachteln und Anstrich
ergänzen.
Inklusive Schutz und Abdeckarbeiten an der
Türfläche.
Menge: 1,000 psch

**02.03.0020 Trockenputz Hoftüren**
Türleibungen Hoftüren umlaufend verkleiden
Mit Trockenbauplatten, feuchtraumgeeignet,
umlaufend am Bestandsrahmen anbringenund
verkleben. Eckschutzwinkel umlaufend montieren
und einspachteln.
Flächen schleifen und analog Farbkonzept
bearbeiten.
Menge: 2,000 Stk

#### Abschnitt 02.04 Tischlerarbeiten

**02.04.0010 Sockelleisten Kiefer Alt Berliner Profil**
Menge: 20,000 m

### Bereich 03 Treppenhaus Richardstr. 109 VH

#### Abschnitt 03.01 Malerarbeiten

**03.01.0010 Abdeckarbeiten**
*** Pauschalposition
Filzpappe oder Abdeckvlies liefern und Bodenflächen
abdecken und vor Verschmutzung schützen.
Eventuelle
Abklebearbeiten sind in den Preis einzukalkulieren.
Nach Abschluss der Arbeiten das Abdeckmaterial
aufnehmen und
entsorgen.
Menge: 1,000 psch

**03.01.0020 Untergrundvorbereitung Decke u. Wand**
Verunreinigungen, Nikotin-, Ruß-, Fettflecken,
Graffitti, abwaschen, Verunreinigungen wie
Nikotinvrschmutzungen, Ruß-, Fettflecken vollflächig
durch geeignete Maßnahmen, fachgerecht
abwaschen, einschl. aller erf. Nebenarbeiten und
Schutzmaßnahmen.
Menge: 425,000 m²

**03.01.0030 Grundierung der Decke und Wände**
Wand- und Deckenflächen mit einer für den
Untergrund geeigneten und dem weiteren Aufbau
erforderlichen Grundierung nach Herstellervorschrift
grundieren.
Menge: 425,000 m²

**03.01.0040 Gerüst Treppenkopf**
Stck. Gerüst Treppenkopf nach Vorschrift
BBG aufbauen, während der Bauzeit vorhalten und
abfahren.
Menge: 1,000 Stk

**03.01.0050 Treviragewebe an Decken und Wandflächen**
Wandflächen
Treviragewebe an Decken-, und Wandflächen
(Treppenkopf vollflächig)
Treviragewebe in Kleber eingebettet
an Decken-, und Wandflächen kleben.
Menge: 50,000 m²

**03.01.0060 Putzschäden ausbessern**
Nicht tragfähigen Putz abschlagen und entsorgen
Putzgrund säubern, vornässen und soweit
erforderlich mit Sprizbewurf versehen.
Fehlstellen fachgerecht mit einem in der Festigkeit
und Struktur dem vorhandenen Putz entsprechenden
Putzmörtel bearbeiten inkl. Panzergewebe (4x4 bzw.
6x6).
Putzdicke im Mittel: ca. 20 mm
Menge: 75,000 m²

**03.01.0070 Decken-, und Wandflächen**
Alte beschädigte Anstriche durch
abbeizen entfernen.Untergrund nachwaschen
und grundieren.
Menge: 425,000 m²

**03.01.0080 Teilspachtelung der Decken bis 30%**
Menge: 95,000 m²

**03.01.0090 Zulage vollflächige Spachtelung**
Wandflächen Q3
Zulage vollflächige Spachtelung Wandflächen Q3
Menge: 330,000 m²

**03.01.0100 Acryl ziehen**
ggf. Anschlüsse an Türen, Fenster, Sockelleisten
herstellen
Menge: 600,000 m

**03.01.0110 Anstrich Decke u. Wand**
Decken- und Wandflächen Zwischenbeschichtung
und Schlußbeschichtung, Zwischenbeschichtung und
Schlußbeschichtung mit Dispersionsfarbe bis
Preisgruppe 2, wasserverdünnbar, lösemittelfrei,
diffusionsfähig, Naßabrieb-Klasse 3,
(waschbeständig nach DIN 53778)
Menge: 425,000 m²

**03.01.0120 Zulage Vor. Pos. 1.2. Anstrich Paneel**
Wandflächen (Paneel), mit Dispersionsfarbe NAK 1
bis Preisgruppe 2 glanzgrad nach Abstimmung und
Bemusterung BL
Höhe ca. 1,30 m (über Klingeltaster)
Menge: 75,000 m²

**03.01.0130 Zulage: scharfkantiges Abkleben**
2-farbige Anstriche
-nur auf Anweisung der Bauleitung
Zulage Für scharfkantiges Abkleben für 2-farbige
Anstricharbeiten um einen sauberen, geraden
Übergang von einem Farbton zum anderen zu
gewährleisten
Menge: 250,000 lfm

**03.01.0140 Isolierfarbe**
Graffiti- Edding- Spray und sonstige durch Vandalismus
entstandenen Wandverschmutzungen mit einer
lösemittelhaltigen Isolierfarbe vorbehandeln und vor dem
weiteren Beschichtungsaufbau absperren.
Flächenansatz ca. 20 % der Wandflächen in div.
Einzelflächen.
Menge: 25,000 m²

**03.01.0150 Zulage Stuck im EG auswaschen**
*** Pauschalposition
Zulage Stuck im EG auswaschen und farblich
absetzen.
Farbliche Gestaltung nach Bemusterung.
Menge: 1,000 psch

**03.01.0160 Anstrich WE Türen**
(einseitig)vorhandene Altanstriche reinigen, lose
Anstrichsteile entfernen, gründlich schleifen, rohe
Holzteile imrägnieren, kleine Löcher und Fehlstellen
mit Lackspachtel ausspachteln und mit
wasserbassierten PU-Seidelglanzlack, Farbtöne nach
Vorgaben des AG bis Preisgruppe 2, vorstreichen
und deckend lackieren
Menge: 65,000 m²

**03.01.0170 Zulage Vor. Pos. Preisgruppe 3**
Menge: 65,000 m²

**03.01.0180 Zulage Anstrich WE Türrahmen**
Türrahmen inkl. Zierhaube: vorhandene Altanstriche
reinigen, lose Anstrichsteile entfernen, gründlich
schleifen, rohe Holzteile imrägnieren, kleine Löcher
und Fehlstellen mit Lackspachtel ausspachteln und
mit wasserbassierten PU-Seidelglanzlack, Farbtöne
nach Vorgaben des AG bis Preisgruppe 2,
vorstreichen und deckend lackieren
Menge: 75,000 m

**03.01.0190 Zulage Vor. Pos. Preisgruppe 3**
Menge: 75,000 m

**03.01.0200 Anstrich WE Türschwelle**
vorhandene Altanstriche reinigen, lose Anstrichsteile
entfernen, gründlich schleifen, rohe Holzteile
imrägnieren, kleine Löcher und Fehlstellen mit
Lackspachtel ausspachteln und mit wasserbassierten
PU-Seidelglanzlack, Farbtöne nach Vorgaben des
AG bis Preisgruppe 2, vorstreichen und deckend
lackieren
Menge: 12,000 m

**03.01.0210 Zulage Vor. Pos. Preisgruppe 3**
Menge: 12,000 m

**03.01.0220 Anstrich Sockelleisten**
vorhandenen Altanstrich reinigen, lose Anstrichsteile
entfernen, gründlich schleifen, rohe Holzteile
imrägnieren, kleine Löcher und Fehlstellen mit
Lackspachtel ausspachteln und mit wasserbassierten
PU-Seidelglanzlack, Farbtöne nach Vorgaben des AG bis Preisgruppe 2, vorstreichen und deckend
lackieren
Menge: 85,000 m

**03.01.0230 Zulage Vor. Pos. Preisgruppe 3**
Menge: 85,000 m

**03.01.0240 Anstrich Viertelstäbe**
vorhandenen Altanstrich reinigen, lose Anstrichsteile
entfernen, gründlich schleifen, rohe Holzteile
imrägnieren, kleine Löcher und Fehlstellen mit
Lackspachtel ausspachteln und mit wasserbassierten
PU-Seidelglanzlack, Farbtöne nach Vorgaben des
AG bis Preisgruppe 2, vorstreichen und deckend
lackieren
Menge: 85,000 m

**03.01.0250 Zulage Vor. Pos. Preisgruppe 3**
Menge: 85,000 m

**03.01.0260 Anstrich Geländer**
Holztreppengeländer inkl. Bischofsmützen:
vorhandene Altanstriche reinigen, lose Anstrichsteile
entfernen, gründlich schleifen, rohe Holzteile
imrägnieren, kleine Löcher und Fehlstellen mit
Lackspachtel ausspachteln und mit wasserbassierten
PU-Seidelglanzlack, Farbtöne nach Vorgaben des
AG bis Preisgruppe 2, vorstreichen und deckend
lackieren
Menge: 35,000 m

**03.01.0270 Zulage Vor. Pos. Preisgruppe 3**
Menge: 35,000 m²

**03.01.0280 Anstrich Handlauf**
Holzhandlauf: vorhandene Altanstriche reinigen, lose
Anstrichsteile entfernen, gründlich schleifen, rohe
Holzteile imrägnieren, kleine Löcher und Fehlstellen
mit Lackspachtel ausspachteln und mit
wasserbassierten PU-Hochglanzlack, Farbtöne nach
Vorgaben des AG bis Preisgruppe 2, vorstreichen
und deckend lackieren
Menge: 35,000 m

**03.01.0290 Zulage Vor. Pos. Preisgruppe 3**
Menge: 35,000 m

**03.01.0300 Anstrich Trittstufen**
Trittstufen: vorhandene Altanstriche reinigen, lose
Anstrichsteile entfernen, gründlich schleifen, rohe
Holzteile imrägnieren, kleine Löcher und Fehlstellen
mit Lackspachtel ausspachteln und mit
wasserbasierten PU-Seidenglanzlack, Farbtöne nach
Vorgaben des AG bis Preisgruppe 2, vorstreichen und deckend
lackieren
Menge: 95,000 Stk

**03.01.0310 Zulage Vor. Pos. Preisgruppe 3**
Menge: 95,000 Stk

**03.01.0320 Anstrich Setzstufen**
Setztstufe: vorhandene Altanstriche reinigen, lose
Anstrichsteile entfernen, gründlich schleifen, rohe
Holzteile imrägnieren, kleine Löcher und Fehlstellen
mit Lackspachtel ausspachteln und mit
wasserbasierten PU-Seidelglanzlack, Farbtöne nach
Vorgaben des AG bis Preisgruppe 2, vorstreichen
und deckend lackieren
Menge: 95,000 Stk

**03.01.0330 Zulage Vor. Pos. Preisgruppe 3**
Menge: 95,000 Stk

**03.01.0340 Anstrich Podeste**
Podeste bestehehend aus Haupt- und
Zwischenpodest: vorhandene Altanstriche reinigen,
lose Anstrichsteile entfernen, gründlich schleifen,
rohe Holzteile imrägnieren, kleine Löcher und
Fehlstellen mit Lackspachtel ausspachteln und mit
wasserbasierten PU-Seidelglanzlack, Farbtöne nach
Vorgaben des AG
bis Preisgruppe 2, vorstreichen und deckend
lackieren
Je Stk. Podest ca. 5 m Länge x 0,20 m Breite
Menge: 35,000 m²

**03.01.0350 Zulage Vor. Pos. Preisgruppe 3**
Menge: 35,000 m²

**03.01.0360 Treppenwangen**
Treppenwangen, mit wasserbassierten
PU-Seidelglanzlack streichen.
Menge: 35,000 m

**03.01.0370 Stundenlohn Maler**
Menge: 5,000 Std

**03.01.0380 Reinigung TRH**
*** Pauschalposition
Reinigung desTreppenhauses wärhend der
Bauphase inkl. täglichen Abfegen von Geländer und
Boden- Stufenflächen. zum Wochenende je
zusätzliches absaugen. Nach Fertigstellung aller
Arbeiten im Treppenhaus
erfolgt eine Endreinigung.
Menge: 1,000 psch

#### Abschnitt 03.02 Bodenbelag

**03.02.0010 Alte Bodenbeläge entfernen**
Lose verlegte oder fest verklebte Bodenbeläge,
Bahnenware oder Platten jeglicher Art, mit und ohne
Schaumstoffrücken, von Auftrittsflächen der
Holztreppenstufen, auch gewendelt und Podesten
aufnehmen und entsorgen. Verschmutzungen sowie
Klebereste sind vom Unterboden restlos bis zur
tragfähigen Schicht zu entfernen. Die Entsorgung
nach Abschluss der Arbeiten sind in den Preis einzukalkulieren.
Menge: 75,000 m²

**03.02.0020 Holztreppenstufen verlegefertig vorbereiten**
Holztreppenstufen verlegefertig vorbereiten,
Untergrund von Holztreppenstufen auf Verlegereife
prüfen, Alten PVC inkl. Trittkante bzw. Anstrich,
Anstrichreste und Pflegeschichten abschleifen oder
schadhaften Belag jeglicher Art aufnehmen, gründlich
absaugen und reinigen, Knarrende Dielen der
Holzfußbodenflächen zusätzlich verschrauben und 1
mal maschinell abschleifen.
Menge: 95,000 Stk

**03.02.0030 Dispersionsgrundierung**
Dispersionsgrundierung Podeste und Stufen,
Verlegereifen Untergrund nach DIN 18365 mit
Dispersionsgrundierung streichen.
Menge: 65,000 m²

**03.02.0040 Faserverstärkte Spachtelung**
Faserverstärkte Spachtelung,
zum Ausgleichen, Spachteln und Nivellieren von
Holzdielenböden, Holzpreßspanplatten (V100) und
Trockenausbauelementen: Spachtelung mit
zementärer Holzbodenausgleichmasse, elastisch und
faserverstärkt
Menge: 65,000 m²

**03.02.0050 Faserverstärkte Spachtelung Stufen**
Faserverstärkte Spachtelung Stufen (ca. 1,00m
Breit), zum Ausgleichen, Spachteln und Nivellieren von
Holzdielenböden, Holzpreßspanplatten (V100) und
Trockenausbauelementen: Spachtelung mit
zementärer Holzbodenausgleichsmasse, elastisch
und faserverstärkt.
Menge: 95,000 Stk

**03.02.0060 Treppenkantenprofil Aluminium erneuern.**
Treppenkantenprofil Alu B: 0,85
Treppenkantenprofil Aluminium erneuern.
Altes Treppenkantenprofil entfernen und neues
Treppenkantenprofil 30 x 30 mm liefern und
montieren. Einschl. der erforderlichen Vor- und
Nebenleistungen. Die Stufenkante ist ggf. vorher mit
einem Reparaturwinkel zu begradigen.
Farbton: nach Vorgabe der Bauleitung
Menge: 95,000 Stk

**03.02.0070 Linoleum-Belag auf Holztreppenstufen**
Linoleum-Belag auf Holztreppenstufen B:0
,85
Linoleum-Bodenbelag als Bahnenware auf
Holztreppenstufen und Podesten verlegen.
Geamtdicke 2,50 mm liefern und fachgerecht auf nach DIN 18365 vorbereitetem Untergrund und nach
Herstellervorgabe im Klebeverfahren verlegen. Inkl.
dauerelastischer Fugen als Randanschluss oder als
Dehnungsfuge herstellen.
Joka Jokalino
Linoleum Belag nach Wahl des Bieters
Farbton: nach Farbkonzept oder nach Vorgabe der
Bauleitung
Menge: 95,000 Stk

**03.02.0080 Linoleum-Belag auf Holzpodesten**
Linoleum-Bodenbelag als Bahnenware auf
Holzpodesten verlegen.
Geamtdicke 2,50 mm liefern und fachgerecht auf
nach DIN 18365 vorbereitetem Untergrund und nach
Herstellervorgabe im Klebeverfahren verlegen. Inkl.
dauerelastischer Fugen als Randanschluss oder als
Dehnungsfuge herstellen.
Joka Jokalino
Linoleum Belag nach Wahl des Bieters
Farbton: nach Farbkonzept oder nach Vorgabe der
Bauleitung
Menge: 65,000 m²

**03.02.0090 Fugen fräsen und verschweißen**
Fugen fräsen und verschweißen,
Verschweißen und Fräsen der Fugen von PVCPlatten
oder -Bahnen, ohne Träger, mit belagkonformer
Schweißschnur, Durchmesser: 4 mm, Farbton nach
Wahl des AG, dem Bodenbelag angepasst.
Menge: 65,000 m²

**03.02.0100 Holzviertelstäbe 14x14 mm stark**
Menge: 95,000 m

**03.02.0110 Dauerelastische Fugen herstellen**
Dauerelastische Fugen herstellen
Dauerelastische Fugen herstellen,
als Anschluss an Beläge aus Stein, Türen u. a.
herstellen.
Menge: 200,000 m

#### Abschnitt 03.03 Trockenbauarbeiten

**03.03.0010 Hauseingangstüren**
Hauseingangstüren, neu, innen, an Bestandsputz
anarbeiten.
Einsetzen einer Putzleiste mit Gewebe, entkoppelt
vom Türrahmen, Feinspachteln und Anstrich
ergänzen.
Inklusive Schutz und Abdeckarbeiten an der
Türfläche.
Menge: 1,000 Stk

**03.03.0020 Trockenputz Hoftüren**
Türleibungen Hoftüren umlaufend verkleiden
Mit Trockenbauplatten, feuchtraumgeeignet,
umlaufend am Bestandsrahmen anbringenund
verkleben. Eckschutzwinkel umlaufend montieren
und einspachteln.
Flächen schleifen und analog Farbkonzept
bearbeiten.
Menge: 2,000 Stk

#### Abschnitt 03.04 Tischlerarbeiten

**03.04.0010 Sockelleisten Kiefer Alt Berliner Profil**
Sockelleisten Altberliner Profil ca. Höhe 80 mm
anliefern und montieren.
Ecken und Stöße sauber auf Gehrung schneiden und
fachgerecht montieren.
Oberfläche: grundiert
Menge: 20,000 m

### Bereich 04 Treppenhaus Berthelsdorfer Str. 14

#### Abschnitt 04.01 Malerarbeiten

**04.01.0010 Abdeckarbeiten**
*** Pauschalposition
Filzpappe oder Abdeckvlies liefern und Bodenflächen
abdecken und vor Verschmutzung schützen.
Eventuelle
Abklebearbeiten sind in den Preis einzukalkulieren.
Nach Abschluss der Arbeiten das Abdeckmaterial
aufnehmen und
entsorgen.
Menge: 1,000 psch

**04.01.0020 Untergrundvorbereitung Decke u. Wand**
Verunreinigungen, Nikotin-, Ruß-, Fettflecken,
Graffitti, abwaschen, Verunreinigungen wie
Nikotinvrschmutzungen, Ruß-, Fettflecken vollflächig
durch geeignete Maßnahmen, fachgerecht
abwaschen, einschl. aller erf. Nebenarbeiten und Schutzmaßnahmen
Menge: 425,000 m²

**04.01.0030 Grundierung der Decke und Wände**
Wand- und Deckenflächen mit einer für den
Untergrund geeigneten und dem weiteren Aufbau
erforderlichen Grundierung nach Herstellervorschrift
grundieren.
Menge: 425,000 m²

**04.01.0040 Gerüst Treppenkopf**
Stck. Gerüst Treppenkopf nach Vorschrift
BBG aufbauen, während der Bauzeit vorhalten und
abfahren.
Menge: 1,000 Stk

**04.01.0050 Treviragewebe an Decken und Wandflächen**
Menge: 50,000 m²

**04.01.0060 Putzschäden ausbessern**
Nicht tragfähigen Putz abschlagen und entsorgen
Putzgrund säubern, vornässen und soweit
erforderlich mit Sprizbewurf versehen.
Fehlstellen fachgerecht mit einem in der Festigkeit
und
und Struktur dem vorhandenen Putz entsprechenden
Putzmörtel beiarbeiten inkl. Panzergewebe (4x4 bzw.
6x6).
Putzdicke im Mittel: ca. 20 mm
Menge: 75,000 m²

**04.01.0070 Decken-, und Wandflächen**
Decken-, und Wandflächen
Alte beschädigte Anstriche durch
abbeizen entfernen.Untergrund nachwaschen
und grundieren.
Menge: 425,000 m²

**04.01.0080 Teilspachtelung der Decken bis 30%**
Decken,- und Wandflächen: Unebenheiten bis 30%
beispachteln. Beispachteln von Unebenheiten,
bereits verschlossene Elektroschlitzen,
Ausbruchstellen, Lunkern und Rissen mit
verarbeitungsfertiger, gut füllender
Leichtspachtelmasse,
emissions- und lösemittelfrei.
Menge: 95,000 m²

**04.01.0090 Zulage vollflächige Spachtelung**
Wandflächen Q3
Zulage vollflächige Spachtelung Wandflächen Q3
Menge: 330,000 m²

**04.01.0100 Acryl ziehen**
ggf. Anschlüsse an Türen, Fenster, Sockelleisten
herstellen
Menge: 600,000 m

**04.01.0110 Anstrich Decke u. Wand**
Decken- und Wandflächen Zwischenbeschichtung
und Schlußbeschichtung, Zwischenbeschichtung und
Schlußbeschichtung mit Dispersionsfarbe bis
Preisgruppe 2, wasserverdünnbar, lösemittelfrei,
diffusionsfähig, Naßabrieb-Klasse 3,
(waschbeständig nach DIN 53778)
Menge: 425,000 m²

**04.01.0120 Zulage Vor. Pos. 1.2.140 Anstrich Paneel**
Wandflächen (Paneel), mit Dispersionsfarbe NAK 1
bis Preisgruppe 2 glanzgrad nach Abstimmung und
Bemusterung BL
Höhe ca. 1,30 m (über Klingeltaster),
Menge: 90,000 m²

**04.01.0130 Zulage: scharfkantiges Abkleben**
Menge: 250,000 lfm

**04.01.0140 Isolierfarbe**
Graffiti- Edding- Spray und sonstige durch Vandalismus
entstandenen Wandverschmutzungen mit einer
lösemittelhaltigen Isolierfarbe vorbehandeln und vor dem
weiteren Beschichtungsaufbau absperren.
Flächenansatz ca. 20 % der Wandflächen in div.
Einzelflächen.
Menge: 25,000 m²

**04.01.0150 Zulage Stuck im EG auswaschen**
*** Pauschalposition
Zulage Stuck im EG auswaschen und
farblich absetzen
Zulage Stuck im EG auswaschen und farblich
absetzen.
Farbliche Gestaltung nach Bemusterung.
Menge: 1,000 psch

**04.01.0160 Anstrich WE Türen**
(einseitig)vorhandene Altanstriche reinigen, lose
Anstrichsteile entfernen, gründlich schleifen, rohe
Holzteile imrägnieren, kleine Löcher und Fehlstellen
mit Lackspachtel ausspachteln und mit
wasserbassierten PU-Seidelglanzlack, Farbtöne nach
Vorgaben des AG bis Preisgruppe 2, vorstreichen
und deckend lackieren
Menge: 75,000 m²

**04.01.0170 Zulage Vor. Pos. Preisgruppe 3**
Menge: 75,000 m²

**04.01.0180 Zulage Anstrich WE Türrahmen**
reinigen, lose Anstrichsteile entfernen, gründlich
schleifen, rohe Holzteile imrägnieren, kleine Löcher
und Fehlstellen mit Lackspachtel ausspachteln und
mit wasserbassierten PU-Seidelglanzlack, Farbtöne
nach Vorgaben des AG bis Preisgruppe 2,
vorstreichen und deckend lackieren
Menge: 90,000 m

**04.01.0190 Zulage Vor. Pos. Preisgruppe 3**
Menge: 90,000 m

**04.01.0200 Anstrich WE Türschwelle**
vorhandene Altanstriche reinigen, lose Anstrichsteile
entfernen, gründlich schleifen, rohe Holzteile
imrägnieren, kleine Löcher und Fehlstellen mit
Lackspachtel ausspachteln und mit wasserbassierten
PU-Seidelglanzlack, Farbtöne nach Vorgaben des
AG bis Preisgruppe 2, vorstreichen und deckend
lackieren
Menge: 16,000 m

**04.01.0210 Zulage Vor. Pos. Preisgruppe 3**
Menge: 16,000 m

**04.01.0220 Anstrich Sockelleisten**
vorhandenen Altanstrich reinigen, lose Anstrichsteile
entfernen, gründlich schleifen, rohe Holzteile
imrägnieren, kleine Löcher und Fehlstellen mit
Lackspachtel ausspachteln und mit wasserbassierten
PU-Seidelglanzlack, Farbtöne nach Vorgaben des
AG bis Preisgruppe 2, vorstreichen und deckend
lackieren
Menge: 85,000 m

**04.01.0230 Zulage Vor. Pos. Preisgruppe 3**
Menge: 85,000 m

**04.01.0240 Anstrich Viertelstäbe**
vorhandenen Altanstrich reinigen, lose Anstrichsteile
entfernen, gründlich schleifen, rohe Holzteile
imrägnieren, kleine Löcher und Fehlstellen mit
Lackspachtel ausspachteln und mit wasserbassierten
PU-Seidelglanzlack, Farbtöne nach Vorgaben des
AG bis Preisgruppe 2, vorstreichen und deckend
lackieren
Menge: 85,000 m

**04.01.0250 Zulage Vor. Pos. Preisgruppe 3**
Menge: 85,000 m

**04.01.0260 Anstrich Geländer**
Holztreppengeländer inkl. Bischofsmützen:
vorhandene Altanstriche reinigen, lose Anstrichsteile
entfernen, gründlich schleifen, rohe Holzteile
imrägnieren, kleine Löcher und Fehlstellen mit
Lackspachtel ausspachteln und mit wasserbassierten
PU-Seidelglanzlack, Farbtöne nach Vorgaben des
AG bis Preisgruppe 2, vorstreichen und deckend
lackieren
Menge: 35,000 m

**04.01.0270 Zulage Vor. Pos. Preisgruppe 3**
Menge: 35,000 m²

**04.01.0280 Anstrich Handlauf**
Holzhandlauf: vorhandene Altanstriche reinigen, lose
Anstrichsteile entfernen, gründlich schleifen, rohe
Holzteile imrägnieren, kleine Löcher und Fehlstellen
mit Lackspachtel ausspachteln und mit
wasserbassierten PU-Hochglanzlack, Farbtöne nach
Vorgaben des AG bis Preisgruppe 2, vorstreichen
und deckend lackieren
Menge: 35,000 m

**04.01.0290 Zulage Vor. Pos. Preisgruppe 3**
Menge: 35,000 m

**04.01.0300 Anstrich Trittstufen**
Trittstufen: vorhandene Altanstriche reinigen, lose
Anstrichsteile entfernen, gründlich schleifen, rohe
Holzteile imrägnieren, kleine Löcher und Fehlstellen
mit Lackspachtel ausspachteln und mit
wasserbasierten PU-Seidenglanzlack, Farbtöne nach
Vorgaben des AG
bis Preisgruppe 2, vorstreichen und deckend
lackieren
Menge: 95,000 Stk

**04.01.0310 Zulage Vor. Pos. Preisgruppe 3**
Menge: 95,000 Stk

**04.01.0320 Anstrich Setzstufen**
Setztstufe: vorhandene Altanstriche reinigen, lose
Anstrichsteile entfernen, gründlich schleifen, rohe
Holzteile imrägnieren, kleine Löcher und Fehlstellen
mit Lackspachtel ausspachteln und mit
wasserbasierten PU-Seidelglanzlack, Farbtöne nach
Vorgaben des AG bis Preisgruppe 2, vorstreichen
und deckend lackieren
Menge: 95,000 Stk

**04.01.0330 Zulage Vor. Pos. Preisgruppe 3**
Menge: 95,000 Stk

**04.01.0340 Anstrich Podeste**
Podeste bestehehend aus Haupt- und
Zwischenpodest: vorhandene Altanstriche reinigen,
lose Anstrichsteile entfernen, gründlich schleifen,
rohe Holzteile imrägnieren, kleine Löcher und
Fehlstellen mit Lackspachtel ausspachteln und mit
wasserbasierten PU-Seidelglanzlack, Farbtöne nach
Vorgaben des AG
bis Preisgruppe 2, vorstreichen und deckend
lackieren
Je Stk. Podest ca. 5 m Länge x 0,20 m Breite
Menge: 35,000 m²

**04.01.0350 Zulage Vor. Pos. Preisgruppe 3**
Menge: 35,000 m²

**04.01.0360 Treppenwangen**
Treppenwangen, mit wasserbassierten
PU-Seidelglanzlack streichen.
Menge: 35,000 m

**04.01.0370 Stundenlohn Maler**
Menge: 5,000 Std

**04.01.0380 Reinigung TRH**
*** Pauschalposition
Reinigung desTreppenhauses wärhend der
Bauphase inkl. täglichen Abfegen von Geländer und
Boden- Stufenflächen. zum Wochenende je
zusätzliches absaugen. Nach Fertigstellung aller
Arbeiten im Treppenhaus
erfolgt eine Endreinigung.
Menge: 1,000 psch

#### Abschnitt 04.02 Bodenbelag

**04.02.0010 Alte Bodenbeläge entfernen**
Lose verlegte oder fest verklebte Bodenbeläge,
Bahnenware oder Platten jeglicher Art, mit und ohne
Schaumstoffrücken, von Auftrittsflächen der
Holztreppenstufen, auch gewendelt und Podesten
aufnehmen und entsorgen. Verschmutzungen sowie
Klebereste sind vom Unterboden restlos bis zur
tragfähigen Schicht zu entfernen. Die Entsorgung
nach Abschluss der Arbeiten sind in den Preis
einzukalkulieren.
Menge: 75,000 m²

**04.02.0020 Holztreppenstufen verlegefertig vorbereiten**
Holztreppenstufen verlegHolztreppenstufen verlegefertig vorbereiten,
Untergrund von Holztreppenstufen auf Verlegereife
prüfen, Alten PVC inkl. Trittkante bzw. Anstrich,
Anstrichreste und Pflegeschichten abschleifen oder
schadhaften Belag jeglicher Art aufnehmen, gründlich
absaugen und reinigen, Knarrende Dielen der
Holzfußbodenflächen zusätzlich verschrauben und 1
mal maschinell abschleifen.
efertig vorbereiten
Menge: 95,000 Stk

**04.02.0030 Dispersionsgrundierung**
Dispersionsgrundierung Podeste und Stufen,
Verlegereifen Untergrund nach DIN 18365 mit
Dispersionsgrundierung streichen.
Menge: 65,000 m²

**04.02.0040 Faserverstärkte Spachtelung**
Faserverstärkte Spachtelung,
zum Ausgleichen, Spachteln und Nivellieren von
Holzdielenböden, Holzpreßspanplatten (V100) und
Trockenausbauelementen: Spachtelung mit
zementärer Holzbodenausgleichmasse, elastisch und
faserverstärkt.
Menge: 65,000 m²

**04.02.0050 Faserverstärkte Spachtelung Stufen**
Faserverstärkte Spachtelung Stufen (ca. 1,00m
Breit),
zum Ausgleichen, Spachteln und Nivellieren von
Holzdielenböden, Holzpreßspanplatten (V100) und
Trockenausbauelementen: Spachtelung mit
zementärer Holzbodenausgleichsmasse, elastisch
und faserverstärkt.
Menge: 95,000 Stk

**04.02.0060 Treppenkantenprofil Aluminium erneuern**
Altes Treppenkantenprofil entfernen und neues
Treppenkantenprofil 30 x 30 mm liefern und
montieren. Einschl. der erforderlichen Vor- und
Nebenleistungen. Die Stufenkante ist ggf. vorher mit
einem Reparaturwinkel zu begradigen.
Farbton: nach Vorgabe der Bauleitung
Menge: 95,000 Stk

**04.02.0070 Linoleum-Belag auf Holztreppenstufen**
,85
Linoleum-Bodenbelag als Bahnenware auf
Holztreppenstufen und Podesten verlegen.
Geamtdicke 2,50 mm liefern und fachgerecht auf
nach DIN 18365 vorbereitetem Untergrund und nach
Herstellervorgabe im Klebeverfahren verlegen. Inkl.
dauerelastischer Fugen als Randanschluss oder als
Dehnungsfuge herstellen.
Joka Jokalino
Linoleum Belag nach Wahl des Bieters
Farbton: nach Farbkonzept oder nach Vorgabe der
Bauleitung
Menge: 95,000 Stk

**04.02.0080 Linoleum-Belag auf Holzpodesten**
Linoleum-Bela Geamtdicke 2,50 mm liefern und fachgerecht auf
nach DIN 18365 vorbereitetem Untergrund und nach
Herstellervorgabe im Klebeverfahren verlegen. Inkl.
dauerelastischer Fugen als Randanschluss oder als
Dehnungsfuge herstellen.
Joka Jokalino
Linoleum Belag nach Wahl des Bieters
Farbton: nach Farbkonzept oder nach Vorgabe der
Bauleitungg auf Holzpodesten
Menge: 65,000 m²

**04.02.0090 Fugen fräsen und verschweißen**
Fugen fräsen und versFugen fräsen und verschweißen,
Verschweißen und Fräsen der Fugen von PVCPlatten
oder -Bahnen, ohne Träger, mit belagkonformer
Schweißschnur, Durchmesser: 4 mm, Farbton nach
Wahl des AG, dem Bodenbelag angepasst.
schweißen
Menge: 65,000 m²

**04.02.0100 Holzviertelstäbe 14x14 mm stark**
Holzviertelstäbe 14x14 mm stark, lackiert,
liefern und mit Gehrung schneiden und anbringen,
Farbe nach Wahl des AG.
Menge: 95,000 m

**04.02.0110 Dauerelastische Fugen herstellen**
Dauerelastische Fugen herstellen,
als Anschluss an Beläge aus Stein, Türen u. a.
herstellen.
Menge: 200,000 m

#### Abschnitt 04.03 Trockenbauarbeiten

**04.03.0010 Hauseingangstüren**
Hauseingangstüren, neu, innen, an Bestandsputz
anarbeiten.
Einsetzen einer Putzleiste mit Gewebe, entkoppelt
vom Türrahmen, Feinspachteln und Anstrich
ergänzen.
Inklusive Schutz und Abdeckarbeiten an der
Türfläche.
Menge: 1,000 Stk

**04.03.0020 Trockenputz Hoftüren**
Trockenputz Hoftürleibungen Hoftüren umlaufend verkleiden
Mit Trockenbauplatten, feuchtraumgeeignet,
umlaufend am Bestandsrahmen anbringenund
verkleben. Eckschutzwinkel umlaufend montieren
und einspachteln.
Flächen schleifen und analog Farbkonzept
bearbeiten.
Menge: 2,000 Stk

#### Abschnitt 04.04 Tischlerarbeiten

**04.04.0010 Sockelleisten Kiefer Alt Berliner Profil**
Sockelleisten Altberliner Profil ca. Höhe 80 mm
anliefern und montieren.
Ecken und Stöße sauber auf Gehrung schneiden und
fachgerecht montieren
Menge: 20,000 m

### Bereich 05 Treppenhaus Richardsstr. 109 SF

#### Abschnitt 05.01 Malerarbeiten

**05.01.0010 Abdeckarbeiten**
*** Pauschalposition
Filzpappe oder Abdeckvlies liefern und Bodenflächen
abdecken und vor Verschmutzung schützen.
Eventuelle
Abklebearbeiten sind in den Preis einzukalkulieren.
Nach Abschluss der Arbeiten das Abdeckmaterial
aufnehmen und
entsorgen.
Menge: 1,000 psch

**05.01.0020 Untergrundvorbereitung Decke u. Wand**
Verunreinigungen, Nikotin-, Ruß-, Fettflecken,
Graffitti, abwaschen, Verunreinigungen wie
Nikotinvrschmutzungen, Ruß-, Fettflecken vollflächig
durch geeignete Maßnahmen, fachgerecht
abwaschen, einschl. aller erf. Nebenarbeiten und
Schutzmaßnahmen.
Menge: 375,000 m²

**05.01.0030 Grundierung der Decke und Wände**
Wand- und Deckenflächen mit einer für den
Untergrund geeigneten und dem weiteren Aufbau
erforderlichen Grundierung nach Herstellervorschrift
grundieren.
Menge: 375,000 m²

**05.01.0040 Gerüst Treppenkopf**
Stck. Gerüst Treppenkopf nach Vorschrift
BBG aufbauen, während der Bauzeit vorhalten und
abfahren.
Menge: 1,000 Stk

**05.01.0050 Treviragewebe an Decken-, und Wandflächen**
Treviragewebe an Decken-, und Wandflächen
(Treppenkopf vollflächig)
Treviragewebe in Kleber eingebettet
an Decken-, und Wandflächen kleben.
Menge: 50,000 m²

**05.01.0060 Putzschäden ausbessern**
Nicht tragfähigen Putz abschlagen und entsorgen
Putzgrund säubern, vornässen und soweit
erforderlich mit Sprizbewurf versehen.
Fehlstellen fachgerecht mit einem in der Festigkeit
und
und Struktur dem vorhandenen Putz entsprechenden
Putzmörtel beiarbeiten inkl. Panzergewebe (4x4 bzw.
6x6). Putzdicke im Mittel: ca. 20 mm
Menge: 75,000 m²

**05.01.0070 Decken-, und Wandflächen**
Decken-, und Wandflächen
Alte beschädigte Anstriche durch
abbeizen entfernen.Untergrund nachwaschen
und grundieren
Menge: 375,000 m²

**05.01.0080 Teilspachtelung der Decken bis 30%**
Decken,- und Wandflächen: Unebenheiten bis 30%
beispachteln. Beispachteln von Unebenheiten,
bereits verschlossene Elektroschlitzen,
Ausbruchstellen, Lunkern und Rissen mit
verarbeitungsfertiger, gut füllender
Leichtspachtelmasse,
emissions- und lösemittelfrei.
Spachtelung der Decken bis 30%
Menge: 70,000 m²

**05.01.0090 Zulage vollflächige Spachtelung**
Menge: 300,000 m²

**05.01.0100 Acryl ziehen**
ggf. Anschlüsse an Türen, Fenster, Sockelleisten
herstellen
Menge: 500,000 m

**05.01.0110 Anstrich Decke u. Wand**
Decken- und Wandflächen Zwischenbeschichtung
und Schlußbeschichtung, Zwischenbeschichtung und
Schlußbeschichtung mit Dispersionsfarbe bis
Preisgruppe 2, wasserverdünnbar, lösemittelfrei,
diffusionsfähig, Naßabrieb-Klasse 3,
(waschbeständig nach DIN 53778)
Menge: 375,000 m²

**05.01.0120 Zulage Vor. Pos. 1.2.140 Anstrich**
Wandflächen (Paneel), mit Dispersionsfarbe NAK 1
bis Preisgruppe 2 glanzgrad nach Abstimmung und
Bemusterung BL
Höhe ca. 1,30 m (über Klingeltaster)
Menge: 70,000 m²

**05.01.0130 Zulage: scharfkantiges Abkleben**
Zulage Für scharfkantiges Abkleben für 2-farbige
Anstricharbeiten um einen sauberen, geraden
Übergang von einem Farbton zum anderen zu
gewährleisten
Menge: 250,000 lfm

**05.01.0140 Isolierfarbe**
Graffiti- Edding- Spray und sonstige durch Vandalismus
entstandenen Wandverschmutzungen mit einer
lösemittelhaltigen Isolierfarbe vorbehandeln und vor dem weiteren Beschichtungsaufbau absperren.
Flächenansatz ca. 20 % der Wandflächen in div.
Einzelflächen.
Menge: 25,000 m²

**05.01.0150 Anstrich WE Türen**
(einseitig) vorhandene Altanstriche reinigen, lose
Anstrichsteile entfernen, gründlich schleifen, rohe
Holzteile imrägnieren, kleine Löcher und Fehlstellen
mit Lackspachtel ausspachteln und mit
wasserbassierten PU-Seidelglanzlack, Farbtöne nach
Vorgaben des AG bis Preisgruppe 2, vorstreichen
und deckend lackieren
Menge: 55,000 m²

**05.01.0160 Zulage Vor. Pos. Preisgruppe 3**
Menge: 55,000 m²

**05.01.0170 Zulage Anstrich WE Türrahmen**
Türrahmen inkl. Zierhaube: vorhandene Altanstriche
reinigen, lose Anstrichsteile entfernen, gründlich
schleifen, rohe Holzteile imrägnieren, kleine Löcher
und Fehlstellen mit Lackspachtel ausspachteln und
mit wasserbassierten PU-Seidelglanzlack, Farbtöne
nach Vorgaben des AG bis Preisgruppe 2,
vorstreichen und deckend lackieren
Menge: 70,000 m

**05.01.0180 Zulage Vor. Pos. Preisgruppe 3**
Menge: 70,000 m

**05.01.0190 Anstrich WE Türschwelle**
vorhandene Altanstriche reinigen, lose Anstrichsteile
entfernen, gründlich schleifen, rohe Holzteile
imrägnieren, kleine Löcher und Fehlstellen mit
Lackspachtel ausspachteln und mit wasserbassierten
PU-Seidelglanzlack, Farbtöne nach Vorgaben des
AG bis Preisgruppe 2, vorstreichen und deckend
lackieren
Menge: 10,000 m

**05.01.0200 Zulage Vor. Pos. Preisgruppe 3**
Menge: 10,000 m

**05.01.0210 Anstrich Sockelleisten**
vorhandenen Altanstrich reinigen, lose Anstrichsteile
entfernen, gründlich schleifen, rohe Holzteile
imrägnieren, kleine Löcher und Fehlstellen mit
Lackspachtel ausspachteln und mit wasserbassierten
PU-Seidelglanzlack, Farbtöne nach Vorgaben des
AG bis Preisgruppe 2, vorstreichen und deckend
lackieren
Menge: 70,000 m

**05.01.0220 Zulage Vor. Pos. Preisgruppe 3**
Menge: 70,000 m

**05.01.0230 Anstrich Viertelstäbe**
vorhandenen Altanstrich reinigen, lose Anstrichsteile
entfernen, gründlich schleifen, rohe Holzteile
imrägnieren, kleine Löcher und Fehlstellen mit
Lackspachtel ausspachteln und mit wasserbassierten PU-Seidelglanzlack, Farbtöne nach Vorgaben des
AG bis Preisgruppe 2, vorstreichen und deckend
lackieren
Menge: 70,000 m

**05.01.0240 Zulage Vor. Pos. Preisgruppe 3**
Menge: 70,000 m

**05.01.0250 Anstrich Geländer**
Holztreppengeländer inkl. Bischofsmützen:
vorhandene Altanstriche reinigen, lose Anstrichsteile
entfernen, gründlich schleifen, rohe Holzteile
imrägnieren, kleine Löcher und Fehlstellen mit
Lackspachtel ausspachteln und mit wasserbassierten
PU-Seidelglanzlack, Farbtöne nach Vorgaben des
AG bis Preisgruppe 2, vorstreichen und deckend
lackieren
Menge: 35,000 m

**05.01.0260 Zulage Vor. Pos. Preisgruppe 3**
Menge: 35,000 m²

**05.01.0270 Anstrich Handlauf**
Holzhandlauf: vorhandene Altanstriche reinigen, lose
Anstrichsteile entfernen, gründlich schleifen, rohe
Holzteile imrägnieren, kleine Löcher und Fehlstellen
mit Lackspachtel ausspachteln und mit
wasserbassierten PU-Hochglanzlack, Farbtöne nach
Vorgaben des AG bis Preisgruppe 2, vorstreichen
und deckend lackieren
Menge: 35,000 m

**05.01.0280 Zulage Vor. Pos. Preisgruppe 3**
Menge: 35,000 m

**05.01.0290 Anstrich Trittstufen**
Trittstufen: vorhandene Altanstriche reinigen, lose
Anstrichsteile entfernen, gründlich schleifen, rohe
Holzteile imrägnieren, kleine Löcher und Fehlstellen
mit Lackspachtel ausspachteln und mit
wasserbasierten PU-Seidenglanzlack, Farbtöne nach
Vorgaben des AG
bis Preisgruppe 2, vorstreichen und deckend
lackieren
Menge: 95,000 Stk

**05.01.0300 Zulage Vor. Pos. Preisgruppe 3**
Menge: 95,000 Stk

**05.01.0310 Anstrich Setzstufen**
Setztstufe: vorhandene Altanstriche reinigen, lose
Anstrichsteile entfernen, gründlich schleifen, rohe
Holzteile imrägnieren, kleine Löcher und Fehlstellen
mit Lackspachtel ausspachteln und mit
wasserbasierten PU-Seidelglanzlack, Farbtöne nach
Vorgaben des AG bis Preisgruppe 2, vorstreichen
und deckend lackieren
Menge: 95,000 Stk

**05.01.0320 Zulage Vor. Pos. Preisgruppe 3**
Menge: 95,000 Stk

**05.01.0330 Anstrich Podeste**
Podeste bestehehend aus Haupt- und
Zwischenpodest: vorhandene Altanstriche reinigen,
lose Anstrichsteile entfernen, gründlich schleifen,
rohe Holzteile imrägnieren, kleine Löcher und
Fehlstellen mit Lackspachtel ausspachteln und mit
wasserbasierten PU-Seidelglanzlack, Farbtöne nach
Vorgaben des AG
bis Preisgruppe 2, vorstreichen und deckend
lackieren
Je Stk. Podest ca. 5 m Länge x 0,20 m Breite
Menge: 35,000 m²

**05.01.0340 Zulage Vor. Pos. Preisgruppe 3**
Menge: 35,000 m²

**05.01.0350 Treppenwangen**
Treppenwangen, mit wasserbassierten
PU-Seidelglanzlack streichen.
Menge: 35,000 m

**05.01.0360 Stundenlohn Maler**
Menge: 5,000 Std

**05.01.0370 Reinigung TRH**
*** Pauschalposition
Reinigung desTreppenhauses wärhend der
Bauphase inkl. täglichen Abfegen von Geländer und
Boden- Stufenflächen. zum Wochenende je
zusätzliches absaugen. Nach Fertigstellung aller
Arbeiten im Treppenhaus
erfolgt eine Endreinigung.-
Menge: 1,000 psch

#### Abschnitt 05.02 Bodenbelag

**05.02.0010 Alte Bodenbeläge entfernen**
Lose verlegte oder fest verklebte Bodenbeläge,
Bahnenware oder Platten jeglicher Art, mit und ohne
Schaumstoffrücken, von Auftrittsflächen der
Holztreppenstufen, auch gewendelt und Podesten
aufnehmen und entsorgen. Verschmutzungen sowie
Klebereste sind vom Unterboden restlos bis zur
tragfähigen Schicht zu entfernen. Die Entsorgung
nach Abschluss der Arbeiten sind in den Preis
einzukalkulieren
Menge: 65,000 m²

**05.02.0020 Holztreppenstufen verlegefertig vorbereiten**
Holztreppenstufen verlegefertig vorbereiten,
Untergrund von Holztreppenstufen auf Verlegereife
prüfen, Alten PVC inkl. Trittkante bzw. Anstrich,
Anstrichreste und Pflegeschichten abschleifen oder
schadhaften Belag jeglicher Art aufnehmen, gründlich
absaugen und reinigen, Knarrende Dielen der
Holzfußbodenflächen zusätzlich verschrauben und 1mal maschinell abschleifen.
Menge: 95,000 Stk

**05.02.0030 Dispersionsgrundierung**
Dispersionsgrundierung Podeste und Stufen,
Verlegereifen Untergrund nach DIN 18365 mit
Dispersionsgrundierung streichen.
Menge: 65,000 m²

**05.02.0040 Faserverstärkte Spachtelung**
Faserverstärkte Spachtelung,
zum Ausgleichen, Spachteln und Nivellieren von
Holzdielenböden, Holzpreßspanplatten (V100) und
Trockenausbauelementen: Spachtelung mit
zementärer Holzbodenausgleichmasse, elastisch und
faserverstärkt.
Menge: 65,000 m²

**05.02.0050 Faserverstärkte Spachtelung Stufen**
Faserverstärkte Spachtelung Stufen (ca. 1,00m
Breit),
zum Ausgleichen, Spachteln und Nivellieren von
Holzdielenböden, Holzpreßspanplatten (V100) und
Trockenausbauelementen: Spachtelung mit
zementärer Holzbodenausgleichsmasse, elastisch
und faserverstärkt.
Menge: 95,000 Stk

**05.02.0060 Treppenkantenprofil Aluminium erneuern.**
Altes Treppenkantenprofil entfernen und neues
Treppenkantenprofil 30 x 30 mm liefern und
montieren. Einschl. der erforderlichen Vor- und
Nebenleistungen. Die Stufenkante ist ggf. vorher mit
einem Reparaturwinkel zu begradigen.
Farbton: nach Vorgabe der Bauleitung
Menge: 95,000 Stk

**05.02.0070 Linoleum-Belag auf Holztreppenstufen**
Linoleum-Bodenbelag als Bahnenware auf
Holztreppenstufen und Podesten verlegen.
Geamtdicke 2,50 mm liefern und fachgerecht auf
nach DIN 18365 vorbereitetem Untergrund und nach
Herstellervorgabe im Klebeverfahren verlegen. Inkl.
dauerelastischer Fugen als Randanschluss oder als
Dehnungsfuge herstellen.
Joka Jokalino
Linoleum Belag nach Wahl des Bieters
Farbton: nach Farbkonzept oder nach Vorgabe der
Bauleitung
Menge: 95,000 Stk

**05.02.0080 Linoleum-Belag auf Holzpodesten**
Linoleum-Bodenbelag als Bahnenware auf
Holzpodesten verlegen.
Geamtdicke 2,50 mm liefern und fachgerecht auf
nach DIN 18365 vorbereitetem Untergrund und nach
Herstellervorgabe im Klebeverfahren verlegen. Inkl.
dauerelastischer Fugen als Randanschluss oder als
Dehnungsfuge herstellen. Joka Jokalino
Linoleum Belag nach Wahl des Bieters
Farbton: nach Farbkonzept oder nach Vorgabe der
Bauleitung
Menge: 65,000 m²

**05.02.0090 Fugen fräsen und verschweißen**
Fugen fräsen und verschweißen,
Verschweißen und Fräsen der Fugen von PVCPlatten
oder -Bahnen, ohne Träger, mit belagkonformer
Schweißschnur, Durchmesser: 4 mm, Farbton nach
Wahl des AG, dem Bodenbelag angepasst
Menge: 65,000 m²

**05.02.0100 Holzviertelstäbe 14x14 mm stark**
Holzviertelstäbe 14x14 mm stark, lackiert,
liefern und mit Gehrung schneiden und anbringen,
Farbe nach Wahl des AG.
Menge: 95,000 m

**05.02.0110 Dauerelastische Fugen herstellen**
Dauerelastische Fugen herstellen,
als Anschluss an Beläge aus Stein, Türen u. a.
herstellen.
Menge: 200,000 m

#### Abschnitt 05.03 Trockenbauarbeiten

**05.03.0010 Hauseingangstüren**
Hauseingangstüren, neu, innen, an Bestandsputz
anarbeiten.
Einsetzen einer Putzleiste mit Gewebe, entkoppelt
vom Türrahmen, Feinspachteln und Anstrich
ergänzen.
Inklusive Schutz und Abdeckarbeiten an der
Türfläche.
Menge: 1,000 Stk

#### Abschnitt 05.04 Tischlerarbeiten

**05.04.0010 Sockelleisten Kiefer Alt Berliner Profil**
Sockelleisten Altberliner Profil ca. Höhe 80 mm
anliefern und montieren.
Ecken und Stöße sauber auf Gehrung schneiden und
fachgerecht montieren.
Oberfläche: grundiert
Menge: 20,000 m

**05.04.0020 Zulage Stufenabwicklung**
Zulage für die Abwicklung auf den Treppenstufen.
Ausführung in Kleinstflächen mit div. Gehrungsschnitten,
Stößen u.d.g.
Menge: 15,000 Stk
